# Giebelsanierung
Angebotsaufforderung (GAEB DA XML 3.3, DA83)
Projekt: VOEK_694-25
Währung: EUR
Nebenangebote zugelassen: ja
Vergabeart: Verhandlungsverfahren
Auftraggeber: Bundesanstalt für Immobilienaufgaben, - Anstalt des öffentlichen Rechts -, Ellerstraße 56, 53119 Bonn, Deutschland, E-Mail info@bundesimmobilien.de; DV-Nummer: ELEKTRO; Vergabenummer: 230032
Erstellt mit: GXML Toolbox V3.3 R20230829, iTWO_64 V24.0.667, 09.01.2026

## Titelblatt
OBJEKT:  Damaschkestraße 13, 01900 Großröhrsdorf

VERGABENUMMER:  VOEK 694-25

L E I S T U N G S B E S C H R E I B U N G MIT L E I S T U N G S V E R Z E I C H N I S

LEISTUNGEN:  Giebelsanierung

BIETER:

  NAME (FIRMENSTEMPEL), ADRESSE, TEL.

AUFTRAGGEBERIN:  BUNDESANSTALT FÜR IMMOBILIENAUFGABEN
  DIREKTION ERFURT, SPARTE WOHNEN
  AGUST-BEBEL-STR. 19 / HAUS E, 02219 DRESDEN

VERDINGUNGSSTELLE:BUNDESANSTALT FÜR IMMOBILIENAUFGABEN
  STABSBEREICH EINKAUF ABT.1, VERDINGUNG
  FASANENSTRAßE 87, 10623 BERLIN

## 01 (1): WDVS-Sanierung - Giebel
Datum: 09.01.2026

### Gewerk 00 Vorbemerkungen

*Hinweis: Vorbemerkungen zur Leistungsbeschreibung*
Vorbemerkungen zur Leistungsbeschreibung

Für den Datenaustausch von Leistungsverzeichnissen nach GAEB
(Datenart 83 Angebotsanforderung, Datenart 84 Angebotsabgabe), gilt folgendes: Leistungsverzeichnisse [DA 83 (Angebotsanforderung)] sind den Vergabeunterlagen beigefügt.
Bei Angebotsabgabe des Angebotes in Textform nach Möglichkeit bitte auch eine Datei nach DA 84 (Angebotsabgabe) beifügen. Auch bei erfolgtem Datenaustausch nach GAEB bleibt die Textform immer Vertragsgrundlage.
Punktfolgen in den Beschreibungen des Leistungsverzeichnisses sind unbedingt vom Bieter auszufüllen (auch geforderte Hersteller-/Typangaben), sofern nicht von der AG vorgegeben.
ANFRAGEN/Zusätzliche Auskünfte zu den Vergabeunterlagen
sind über die e-Vergabe-Plattform (www.evergabe-online.de) an die
Verdingungsstelle zu richten.

Unbedingt zu beachten ist:

Maßgebend für den Zuschlag ist ausschließlich der Gesamtpreis (Wertungssumme brutto) unter Berücksichtigung etwaiger Nachlässe ohne Bedingung.

Will der Bieter zur von ihm angestrebten Beschleunigung des
Zahlungsverkehrs ein Skonto anbieten, ist dies unter Angabe der dafür
geltenden Zahlungsziele in einem Begleitschreiben zu vermerken.

Es gelten alle zum Ausführungszeitpunkt gültigen EN- und DIN-Normen, Arbeitsstättenrichtlinien, Unfallverhütungsvorschriften, behördlichen Erlasse und Gesetze sowie die allgemein anerkannten Regeln der Technik und die Auflagen der Feuerwehr.

Die Allgemein Technischen Vertragbedingungen für Bauleistungen (ATV) für die auszuführenden Arbeiten in der jeweils gültigen Fassung werden Vertragsbestandteil:
- ATV DIN 18299 "Allgemeine Regelungen für Bauarbeiten jeder Art"
- ATV DIN 18345 "Wärmedämm-Verbundsysteme"
- ATV DIN 18350 "Putzarbeiten"
- ATV DIN 18363 "Maler- und Lackierarbeiten"
- ATV DIN 18451 "Gerüstarbeiten"

Generell ist für alle Abbruchpositionen der Entsorgungsnachweis gemäß den geltenden gesetzlichen Bestimmungen zu erbringen.

Für alle Abfallarten gilt die Pflicht der Anwendung des Kreislaufwirtschaftsgesetz - KrWG.
a)Nicht gefährlicher Abfall zur Verwertung ist immer einer Verwertungsanlage zuzuführen. Nicht gefährliche Bauabfälle, die nicht verwertet werden können, sind eigenverantwortlich einer ordnungsgemäßen Beseitigung zuzuführen.
b)Gefährlicher Abfall
-  nach aktuellen Kenntnisstand nicht vorhanden -
Beim Vorfinden oder Verdacht gefährlicher Abfälle
ist dieses dem Auftraggeber unverzüglich anzuzeigen.
Es gelten die nachfolgende Absätze.

Gefährlicher Abfall zur Beseitigung unterliegt der Andienungspflicht bzw. gefährlicher Abfall zur Verwertung der Anzeigepflicht an die Landesknotenstelle Sonderabfall (LfULG) und Landesdirektion Sachsen.

Für den Transport der Abfälle ist eine gültige Transportgenehmigung bzw. Erlaubnis für Sammler, Beförderer, Händler und Makler von gefährlichen Abfällen oder eine Anzeige von Sammlern, Beförderern, Händlern und Maklern von Abfällen erforderlich.

*Hinweis: Technische Vorbemerkungen*
Zusätzliche technische Vertragsbedingungen
(Vorbemerkungen zur Leistungsbeschreibung)

Die nachfolgenden Vorbemerkungen zur Leistungsbeschreibung enthalten grundlegende Hinweise
und titelübergreifende Anmerkungen für die Abwicklung der Bauaufgabe und sind demnach zwingend bei der Kalkulation zu beachten.

Inhaltsverzeichnis:

1. Projektbezogene Vorbemerkungen
1.1 Allgemeines
1.2 Baubeschreibung
1.3 Allg. Baustelleinrichtung (BE), Medienversorgung
2. Vorbemerkungen zur Ausführung
2.1 Allgemeines
2.2 Organisatorisches
2.3 Nutzung öffentlichen Straßenlandes
3.Sonstige Vorbemerkungen
3.1Kosteninhalte
3.2Gütezeichen
3.3weitere Angaben zur Bauausführung

1. . Projektbezogene Vorbemerkungen

Die im Folgenden genannten §§ beziehen sich auf die Vertragsbedingungen für die Ausführung von
Bauleistungen (VOB/B) Auftraggeberin ist die Bundesanstalt für Immobilienaufgaben (BImA - im Weiteren auch AG genannt).

1.1 Allgemeines

1.1.1 Kenntnis der örtlichen Gegebenheiten:

Es wird erwartet, dass sich der Bieter vor Angebotsabgabe ein Bild über die örtlichen
Verhältnisse, die Anfahrtsmöglichkeiten, Lagerplätze sowie sonstige, die Kalkulation beeinflussende Umstände macht und die zu sanierenden Gebäude in Augenschein nimmt.
Zur Vorbesichtigung bitte bei,
Marcel Klotsche  einen Termin unter der Telefonnummer
0172-349 68 37  -  Email: marcel.klotsche@bundesimmobilien.de
zu vereinbaren.

Während der Besichtigung werden keine Fragen beantwortet. Diese sind an die unter Punkt 2 des VHB-Formblattes 211 (Aufforderung zur Abgabe eines Angebotes) aufgeführten Stelle zu richten.

Hinweis des Bauherrn: Die Giebelfläche ist frei zugänglich
und kann eigenverantwortlich von jeden Bieter besichtigt werden.

1.1.2 Schadensregulierung / Verteilung der Gefahr (zu § 7):
Werden im Zusammenhang mit den Arbeiten Schäden an den Anlagen verursacht, hat der Auftragnehmer die Schäden zu beseitigen, wenn ihn oder seine Erfüllungsgehilfen ein Verschulden trifft. Werden im Zusammenhang mit den Arbeiten andere Schäden verursacht, hat der Auftragnehmer Ersatz zu leisten, wenn ihn oder seinen Erfüllungsgehilfen Vorsatz oder grobe Fahrlässigkeit trifft.
Zu den ausgeführten Leistungen gehören vom AN zu liefernde Stoffe und Bauteile erst nach ihrem Einbau. Zu den ausgeführten Leistungen gehören nicht die Baustelleneinrichtungen, Hilfsmittel und
Hilfskonstruktionen wie Schalungen, Gerüste oder dergleichen.

Vom AN stets zu vertreten sind Beschädigungen, Zerstörungen oder Verluste, die bis zur Abnahme durch Diebstahl, Einbruch, Sachbeschädigungen oder sonstige Einwirkungen entstehen. Das gleiche gilt für Frostschäden. Aufwendungen zum Schutz des Eigentums während der Baumaßnahme sind in die Einheitspreise einzukalkulieren, soweit diese nicht gesondert beschrieben sind.

1.1.3 Arbeitszeiten, Unfallverhütung, Arbeitsschutz:

Die Arbeitszeit ist auf die gesetzlichen Bestimmungen für Wohngebiete abzustimmen. Zu keinem Zeitpunkt dürfen die auszuführenden Arbeiten eine Unfallgefahr für die Umwelt und die sich im Umfeld aufhaltenden Menschen werden.

Im Rahmen der Arbeiten sind weiterhin die Vorschriften des
Arbeitsschutzes sowie die technischen Vorschriften zu
berücksichtigen.

Alle auf der Baustelle Beschäftigten haben die
Schutzvorschriften, insbesondere die
Pflicht zum Tragen von Schutzhelmen, zu beachten. Für die
Überwachung und Durchsetzung ist der Auftragnehmer allein
und voll verantwortlich.

Die allgemeinen Maßnahmen zur Arbeitshygiene sind eng an
die zu verrichtenden Arbeiten gekoppelt und sind wie ein Teil
des Arbeitssicherheitskonzeptes zu betrachten.

1.1.4 Produktangaben:
Sämtliche in den Leistungsbeschreibungen enthaltenen Hersteller- und Produktangaben sind Leitfabrikate und dienen der Beschreibung der Leistung in Bezug auf die qualitativen und gestalterischen Eigenschaften sowie den erwarteten Produktstandards. Bei anderen vom Bieter gewählten Produkten ist deren Gleichwertigkeit mit den beschriebenen zu gewährleisten.

1.2 Baubeschreibung
1.2.1 Allg. Angaben zur Bauaufgabe:
Die Baustelle befindet sich in 01900 Großröhrsdorf
Damaschkestraße 13 & 15 (Wohngebiet).

Der Wohnblock besitzt 3 Obergeschosse (insgesamt 5 Etagen mit Kellergeschoss und unausgebauten Dachgeschoss) und 2 Hauseingänge.
Der aus WDVS bestehende Giebel der Damaschkestraße Nr. 13 soll im Zuge der Baumaßnahme saniert werden. Die Dämmung besteht aus Polysterol (EPS). Das WDVS ist i.M.12 cm stark und mit einem Scheibenputz ausgeführt.
Der Sockel ist ungedämmt und besteht aus massiven Fertigteilelementen.

1.2.2 Allg. Angaben zur Baustelle:

Die Zufahrt erfolgt über die Damaschkestraße. Die Baustelleneinrichtung
kann im Bereich des Grünstreifens vor dem Giebel der Nr. 13
sowie im seitlichen Grünbereich auf der Rückseite des Gebäudes der Nr.13
errichtet werden. Die Zuwegung zur Giebelseite ist mit Fahrzeugen über die Straßenseite nur beschränkt möglich, da sich der Müllsammelplatz, Hausanschlusskasten, eine Tanne sowie ein 0,5m hoher Metallzaun
und ca. 0,3 cm hohe Baumstümpfe zwischen Giebel und Straße befinden.

Im Bereich der Straßenseite ist eine verkehrsrechtliche Anordnung einzuholen, damit die Zuwegung zur Giebelseite jederzeit möglich ist (Parkverbot). Der 0,5cm hohe Zaun kann temporär im Bereich von 2 Zaunspfeldern demontiert werden
und ist zur Beendigung der Baustelle wieder herzurichten.

Alternativ ist die Rückseite durch Umfahren des Gebäudes über die unbefestigte Wiese zugänglich.

Der Abstand zwischen Straßeseite und Giebel beträgt ca. 20 m.

Beeinträchtigungen oder Beschädigungen der Grünflächen, welche durch die Errichtung der Baustelleneinrichtung entstehen, sind nach Beendigung der Arbeiten wieder instand zu setzen.

Das Gebäude befindet sich während der Ausführung der Leistung im bewohnten Zustand.

Auf der gesamten Baustelle herrscht striktes Rauchverbot. Der Verzehr alkoholhaltiger Getränke und Lebensmittel ist verboten. Festgestellte Verstöße gegen das Betäubungsmittelgesetz (BtMG) werden zur Anzeige gebracht.

1.3 Allg. Baustelleinrichtung (BE), Gerüste, Medienversorgung
1.3.1 Allg. Baustelleinrichtung (BE):
Der Aufenthalt auf den nicht unmittelbar zur Baumaßnahme angrenzenden Grünflächen ist nicht gestattet. Lagerflächen und Containerstandorte sind nach Ermessen des Auftragnehmers und deren Notwendigkeit in die dafür vorgesehene Position einzukalkulieren.
Die Transportwege auf der Baustelle sind bei der Kalkulation der Einheitspreise zu berücksichtigen. Ein späterer zusätzlicher Vergütungsanspruch in Bezug auf die Transportwege kann insofern nicht abgeleitet werden.

Die Baustelleneinrichtung ist vor Beginn der Arbeiten unter Berücksichtigung des Platzbedarfs in Absprache mit der örtlichen Bauführung zu planen.
Der AN hat, wenn nicht anders vereinbart ist, ohne besondere Vergütung für die Dauer seiner Bauausführung alle Schutzmaßnahmen zu treffen, die im Bereich der Baustelle und ihrer Umgebung zur Sicherung von baulichen Anlagen und Einrichtungen aller Art, Bäume und gärtnerische Anlagen, sowie zur Sicherung von Personen erforderlich sind. Die Schutzvorrichtungen sind so lange bestehen zu lassen, bis jede Gefährdung von Personen oder Sachen ausgeschlossen ist. Das gleiche gilt für die verkehrspolizeilich vorgeschriebenen Maßnahmen zur Sicherung der Baustelle.
Die vom Auftraggeber zur Verfügung gestellten  Zufahrtswege und Rasenflächen hat der AN in einem ordentlichen Zustand zu halten. Sie sind vom AN nach Beendigung der Arbeiten in dem Zustand zurückzugeben, in dem sie sich zu Beginn der Arbeiten befanden, sofern nicht ausdrücklich etwas Abweichendes vereinbart ist. Kommt der AN innerhalb einer Frist von 3 Werktagen einer Aufforderung der Auftraggeberin nicht nach, Verunreinigungen, Schutt, Abfälle etc. zu beseitigen, ist die Auftraggeberin berechtigt, die Beseitigung auf Kosten des AN vornehmen zu lassen, ohne dass er ihm eine Nachfrist zur Beseitigung setzen muss.
Durch den AN verursachte Beschädigungen und Verunreinigungen der Straßen und Plätze sind von ihm auch während der Ausführung der Leistungen ohne besondere Vergütung zu beseitigen. Dies gilt
insbesondere auch für die Verschmutzung von Straßen und Plätzen durch Fahrzeuge des AN oder seiner Nachunternehmer.

Der Auftragnehmer hat sich über die Lage von Leitungen von Strom, Wasser, Abwasser, Gas, Telefon usw. Gewissheit zu verschaffen.
Eine Einweisung durch den Auftraggeber erfolgt nicht.

1.3.2 Medienversorgung:

Bauwasser- und Baustromanschluss

Der Bauwasser- und Baustromanschluss ist durch den Auftragnehmer einzurichten.
Anschlussstellen befinden sich im Objekt.
Der Verbrauch wird pauschal mittels prozentualem Abzug über die Schlussrechnung
abgerechnet (0,3% für Bauwasser und 0,3% für Baustrom).

Bauwasser und Baustrom darf nur für die Erbringung der auszuführenden Bauleistung verwendet werden.

Bauwasser und Baustrom sind durch einen Zähler zu messen und der Zählerstand vor- und nach Beendigung der Maßnahme zu protokollieren und  vom Hausmeister der Liegenschaft gegenzeichnen zu lassen (zur ordnungsgerechnten Abrechnung BIMA gegenüber Wohnmitgliedern).

Der Auftragnehmer hat sich ohne Mitwirkung des AG Gewissheit über die Anschlussstellen von Bauwasser und Baustrom zu verschaffen.

2. Vorbemerkungen zur Ausführung
Die im Folgenden genannten §§ beziehen sich auf die Vertragsbedingungen für die Ausführung von
Bauleistungen (VOB/B)

2.1 Allgemeines

2.1.1 Ausführungsunterlagen (zu § 3):
Der AN hat entsprechend dem Baufortschritt der Auftraggeberin den Zeitpunkt, zu dem er die nach dem Vertrag von der Auftraggeberin zu liefernden Unterlagen benötigt, möglichst frühzeitig anzugeben, damit die Übergabe durch die Auftraggeberin rechtzeitig erfolgen kann.
Der AN hat Sorge dafür zu tragen, dass alle Ausführungsunterlagen aktuellen Standes als Papierexemplare auf der Baustelle bereitgestellt werden. Zu diesen Ausführungsunterlagen gehört explizit auch eine Ausfertigung dieser Leistungsbeschreibung mit allen Angaben und Hinweisen (Langtextfassung).

2.1.2 Stundenlohnarbeiten (zu § 2 Abs. 10):

Sind in einem Leistungsvertrag Stundenlohnarbeiten vorgesehen, so ist die dafür angegebene Zahl von Stunden unverbindlich. Vergütet werden nur die geleisteten
Stundenlohnarbeiten, für die eine schriftliche Anweisung der Auftraggeberin vorliegt und die entsprechend dieser Anwendung tatsächlich ausgeführt worden sind. Stundenlohnarbeiten dürfen nur auf Anweisung der Auftraggeberin ausgeführt werden. Bei Stundenlohnarbeiten wird die Aufsicht durch einen Polier oder eine andere Aufsichtsperson nicht vergütet.

2.1.3 Dokumentation (zu § 4):

Unabhängig von den während der Bauzeit durch die Auftraggeberin oder Fachplaner abgeforderten
Produktinformationen, Zulassungen, Übereinstimmungsnachweisen, bauaufsichtlichen Zulassungen oder Prüfzeugnissen ist spätestens 5 Werktage vor der Abnahme der Gesamtleistung eine Projektdokumentation mit allen Produkt- und Bauteilinformationen sowie Gebrauchs- und
Pflegeanweisungen in 2-facher Ausfertigung zu übergeben. Die Auftraggeberin behält sich das Recht auf Verweigerung der Abnahme bei Fehlen der Projektdokumentation ausdrücklich vor.
Die Aufwendungen für die Zusammenstellung sind bei der Kalkulation der Einheitspreise zu berücksichtigen, sofern diese nicht gesondert ausgewiesen sind.

Vor Stellung der Schlussrechnung sind folgend
Dokumente den AG zu übergeben:

-  TÜV-Abnahmen (soweit erforderlich)
-  Fachbauleitererklärung / Fachunternehmererklärung /
  Nachunternehmerübersicht
-  Material-/Bauteilnachweise/ Datenblätter
-  Pflegehinweise (soweit erforderlich)
-  Prüfberichte / Prüfprotokolle (soweit erforderlich)

einschl. Inhaltsverzeichnis der Dokumentation.

2.1.4 Abnahme (zu § 12):

Die Abnahme der Leistung erfolgt grundsätzlich förmlich. Abnahmewirkungen im Sinne § 12 Abs. 5 sind insofern ausgeschlossen.

2.1.5 Beginn Mängelansprüche (zu § 13):

Die Verjährungsfrist für Mängelansprüche beginnt mit der Endabnahme, auch wenn eine (Teil) Abnahme vorher stattgefunden hat.

2.1.6 Schriftform:

Alle mit dem Vertrag in Zusammenhang stehenden rechtserheblichen Erklärungen müssen, um wirksam zu werden, schriftlich abgegeben werden. Der Schriftform bedarf also auch jede Änderung oder Ergänzung der vertraglichen Vereinbarungen.

2.2 Organisatorisches

2.2.1 Ansprechpartner des AN (zu § 4 Abs. 2 Nr. 1
i.V.m. Abs. 1 Nr. 3):
Der AN hat Sorge dafür zu tragen, dass während der Ausführung seiner Leistungen er selbst oder mindestens ein deutschsprachiger von ihm für die Leitung der Ausführung bestellter Vertreter auf der Baustelle dauerhaft anwesend ist.
Der AN hat für alle erforderlichen Abstimmungen mit der Bauleitung der Auftraggeberin einen deutschsprachigen Bevollmächtigten als Bauleiter zu benennen.

2.2.2 Besprechungsorganisation:
Nach Auftragserteilung findet eine gemeinsame Bauanlaufbesprechung unter Teilnahme aller an der Ausführung beteiligten Gewerke statt. Die Teilnahme
ist für den AN Pflicht und die Kosten in die Einheitspreise einzukalkulieren.

2.2.3 Mieterabstimmungen:
Die Bauausführungen erfolgen im vermieteten Bestand. Sämtliche für die Ausführung der Arbeiten erforderlichen Absprachen und Terminvereinbarungen mit Mietern sind rechtzeitig in Abstimmung mit der Auftraggeberin eigenverantwortlich vom AN durchzuführen und zu dokumentieren. Entsprechende Aufwendungen sind in die Einheitspreise einzukalkulieren.

2.2.4 Bautagesberichte (zu § 4):
Der AN ist verpflichtet Bautagesberichte zu führen und diese der Auftraggeberin mindestens wöchentlich zu übergeben.
Sie müssen alle Angaben enthalten, die für die Ausführung und Abrechnung des Auftrages von Bedeutung sein können.
Die Bautagesberichte müssen die Angaben enthalten, die für die Ausführung und Abrechnung des Vertrages von Bedeutung sein können, insbesondere über Wetter, Temperaturen, Zahl und Art der auf der Baustelle beschäftigten Arbeitskräfte, Zahl und Art der eingesetzten Großgeräte, Zu- und Abgang von Hauptbaustoffen und Großgeräten, Art, Umfang und Ort der geleisteten Arbeiten mit den wesentlichen Angaben über den Baufortschritt (Beginn und Ende von Leistungen größeren Umfanges, Betonierungszeiten und dgl.),Abnahmen nach §§ 4 Nr. 10 und 12 Nr. 2, Behinderung und Unterbrechung der Ausführung, Arbeitseinstellung, Unfälle und sonstige wichtige Vorkommnisse. Bei Behinderung und Unterbrechung der Ausführung sowie Arbeitseinstellung sind auch die Gründe hierfür anzugeben.

2.2.5 Baufristenplan
Der AN hat auf der Grundlage des ihm von der Auftraggeberin übergebenen Bauablaufplans einen Baufristenplan über seine vertraglichen Leistungen zu erstellen, anhand dessen die Einhaltung der vertragsfristen nachgewiesen und überwacht werden kann. Die Vertragsfristen ergeben sich aus den Besonderen Vertragsbedingungen. Die Festlegungen der Auftraggeberin, z.B. zur baufachlichen oder terminlichen Koordinierung mit den übrigen Leistungsbereichen, sind zu berücksichtigen. Bei Änderungen der Vertragsfristen oder bei erheblichen Abweichungen von sonstigen Festlegungen ist der Plan durch den AN unverzüglich zu überarbeiten.
Der Plan ist der Auftraggeberin spätestens 5 Werktage nach Aufforderung, bei Überarbeitungen unverzüglich zu übergeben.

2.2.6 Werk- und Montagepläne, Ausführungszeichnungen,
des AN, wenn in Positionen des LV gefordert:
Der AN hat die von ihm zu fertigen Ausführungsunterlagen wie bspw. Werk- und Montagepläne
der Auftraggeberin nach Aufforderung so rechtzeitig vor der Ausführung zu übergeben, dass mindestens ein Prüfzeitraum der Auftraggeberin von 5 Werktagen sowie der Zeitraum für die Fortschreibung der Unterlagen durch den AN von 5 Werktagen nicht unterschritten werden.
Die Vorlage des AN hat normgerecht und jeweils in 2-facher Ausfertigung sowie 1-mal digital auf geeignetem Datenträger zu erfolgen.

2.3 Nutzung öffentlichen Straßenlandes

Ist die Nutzung von öffentlichem Straßenland für die Durchführung von Bauleistungen erforderlich, gilt das Sächsische Straßengesetz (SächsGVBl.) vom 21. Januar 1993 in der jeweils neuesten Fassung. Die Beantragung zur Sondernutzung erfolgt durch den Nutzer (AN) nach vorheriger Abstimmung mit der Auftraggeberin / Bauleitung.
Alle der Sondernutzungserlaubnis zugrunde liegenden öffentlich rechtlichen Bedingungen, Nebenleistungen und sonstigen Auflagen sind vom Nutzer (AN) durch Unterschrift anzuerkennen und einzuhalten. Die Sondernutzungsgebühr für öffentliches Straßenland und Gehwegbereiche sind vom AN in vollem Umfang zu tragen, siehe LV-Position. Vor Beginn der Nutzung ist eine gemeinsame Ortsbesichtigung mit der Genehmigungsbehörde, der Auftraggeberin und dem Nutzer (AN), zwecks Erstellung
einer Zustandsniederschrift durchzuführen. Die Niederschrift ist von allen Beteiligten durch Unterschrift anzuerkennen. Später auftretende Schäden gehen in vollem Umfang zu Lasten des Nutzers (AN).

Die vorgenannten Bedingungen sind bei der Preisgestaltung zu berücksichtigen und werden nicht gesondert vergütet, außer die explizit genannten Leistungen sind in einer LV-Position beschrieben.

Vorbemerkungen zum Leistungsverzeichnis
Soweit in der Leistungsbeschreibung auf Technische Spezifikationen, z.B. nationale Normen, mit denen Europäische Normen umgesetzt werden, europäische technische Zulassungen, gemeinsame technische Spezifikationen, internationale Normen, Bezug genommen wird, werden auch ohne den ausdrücklichen Zusatz: "oder gleichwertig", immer gleichwertige Technische Spezifikationen in Bezug genommen.

3. Sonstige Vorbemerkungen

3.1 Kosteninhalte

In den anzubietenden Preisen sind alle Arbeiten und
Lieferungen enthalten, die zur vollständigen und
einwandfreien Herstellung der zu beauftragenden
Leistungen gehören, auch wenn diese in der
Leistungsbeschreibung nicht gesondert angeführt
oder näher beschrieben werden.

Die Einheitspreise beinhalten auch die rechtskonforme Entsorgung  und die Entsorgungsgebühren, wenn in der Position nicht anders beschrieben.

Zwischenlagerkosten werden nicht gesondert vergütet.

Sämtliche Einheitspreise gelten, wenn nicht anders bestimmt, ohne Unterschied der Objekte, Geschosse, Höhenlage und Einzelmengen.

Für eine dem Baufortschritt entsprechende oder aus welchen Gründen immer, etappenweise Durchführung der Arbeiten wird keine gesonderte Vergütung geleistet.

Erforderliche Schutzmaßnahmen für Altbausubstanz,
Nachbargrundstücke, Umwelt und Verkehr sind vom Bieter in
Abhängigkeit von der von ihm vorgesehenen
technologischen Lösung bei Angebotsabgabe darzulegen,
sofern sie nicht mit den angebotenen Preisen abgegolten sind.

Dem Auftragnehmer obliegt die Verkehrssicherungspflicht.

Der Auftragnehmer ist verpflichtet, die erforderlichen
Maßnahmen zum Schutz vor Winterschäden zu treffen. Dazu
gehört auch die ggf. erforderliche Kontrolle der Baustelle.

Allgemein übliche statische Sicherungsmaßnahmen in Form
von Absteifungen, Abfangungen und sonstigen Hilfs- und
Unterstützungsmaßnahmen, sind grundsätzlich in die
Einheitspreise einzukalkulieren und werden nicht gesondert
vergütet.

Der Auftragnehmer ist mit der Verkehrssicherung der Baustelle
beauftragt. Es gehört dazu auch die laufende Kontrolle der
Sicherungseinrichtungen.
Die zeitlichen Abstände der Kontrollen richten sich nach den
örtlichen Gegebenheiten.

3.2 Gütezeichen Farben

Soweit Vorhanden und bei der konkreten Beschaffung verwenbar, wird auf vorhandene Gütezeichen der Farben verwiesen, die den Anforderungen nach§ 7a EU Absatz 6 VOB/A entsprechen.
Es ist dabei darauf hinzuweisen, dass Farben, die den Kriterien
des Gütezeichens entsprechen, insoweit ebenfalls den Anforderungen an die zu erbringende Leistung genügen. Insbesondere soll, soweit vorhanden und bei der konkreten Beschaffung verwendbar, die Vorlage
1.  des Umweltzeichens Blauer Engel oder, soweit das
Umweltzeichen Blauer Engel für die betreffende Leistung nicht vorhanden ist,
2. des Europäischen Umweltzeichens gemäß der Verordnung (EG) Nr. 66/2010
aufweisen.
Gleichwertige Gütezeichen werden anerkannt.

3.3 weitere Angaben zur Bauausführung

Lärm- Immissionsrichtwerte dürfen tags 55 db(A) und nachts 40 db(A) nicht überschreiten. (Messung am nächstgelegenen Fenster eines schutzwürdigen Raumes). Lärmintensive Arbeiten, bei denen der Lärm-Immissionsrichtwert von 55 db(A) überschritten wird, dürfen deshalb nur werktags durchgeführt werden.

Verletzt eine Aufsichtsperson des Auftragnehmers die von diesem zu beachtenden gesetzlichen, behördlichen oder berufsgenossenschaftlichen Vorschriften, kann der Auftraggeber die sofortige Ablösung der betreffenden Aufsichtsperson und unverzügliche Ersatzstellung verlangen.

Die Rechnungslegung erfolgt nach dem durch die Bauleitung bestätigten Aufmaß über die tatsächlich erbrachte Bauleistung.

Alle vorgenannten Maßnahmen sind in die Einheitspreise einzukalkulieren.

*Hinweis: Technische Beschreibung:*
Technische Beschreibung:

Die nachfolgenden Positionen gelten für die Sanierung des WDVS in Großröhrsdorf, Damaschkestraße Nr. 13:

Allgemein:
- Giebelfläche: WDVS ca. 110 m², Sockelbereich ungedämmt ca. 10 m² Betonfertigteile (Riss in Fugen aller 1,20m)
- 1cm Klebegrund, 10 cm Dämmstärke EPS, 5mm Putzstärke, mineralisch (Scheibenputz 4mm) mit Armierungslage
- Dämmplatten 1,0 m x 0,5 m
- Bestands-WDVS, Alter geschätzt >20 Jahre
- Dachüberstand Holz ca. 5 cm

Nachfolgendes Schadensbild betrifft nur die Giebelseite (auf den anderen Fassadenseiten ist das Schadensbild nicht erkennbar):
- Risse im Fugenbereich der Dämmplatten erkennbar
- Armierungslage in Fugenbereichen in mehreren Bereichen gerissen
- Risse, Schrägrisse und offene Bauteilanschlüsse im Fenster/ Fensterbankbereich
- Sockelprofil, Aluminium, waagerechter Riss im Putz (Giebelecke offene Fuge)
- orange Farbbeschichtung blättert in Teilbereichen ab
- Sockel vertikale Risse im Fugenbereich der Fertigteile

Im Vorfeld wurde eine Bauteilöffnung vorgenommen
(in Fassadenhöhe h= 9,5 m, mittig).

Nach Bauteilöffnung wurde folgendes festgestellt (0,5m x 1,0m):
-Deckputz ließ sich nicht zerstörungsfrei von der Dämmung abziehen
-offene Fugen zwischen Dämmplatten ca. 5mm + im Fugenbereich gerissene Armierung
-1cm Klebegrund – nur punktuelle Verklebung, keine Randwulst im geöffneten Bereich erkennbar
-Kleber hat bei Demontage überwiegend an Dämmplatten gehaftet
-Überdeckung Armierung nur ca. 5 cm, Haftung in Schadbereichen der Fassade ohne ausreichende Untergrundhaftung
-Dübelanordnung nur in Randbereichen der Bauteilöffnung

Das beschriebene Sanierungssystem ist im Vorfeld mit dem Herstellern der Sanierungsprodukte abzustimmen und prüfen zu lassen.
Bedenken zur geplanten Sanierungsvariante sind rechtzeitig im Vorfeld der Bauüberwachung mitzuteilen.

Alle vorgenannten Hinweise sind in die Einheitspreise einzukalkulieren.

### Gewerk 01 Baustelleneinrichtung

*Hinweis: Besondere Hinweise Baustelleneinrichtung*
Besondere Hinweise zur Baustelleneinrichtung

Allgemeine Angaben zur Baustelle, siehe technische Vorbemerkungen Punkt 1.2.

Ausführung

Auf Verlangen ist vor Einrichten der Baustelle ein Baustelleneinrichtungsplan zu erstellen und dem Auftraggeber zur Genehmigung vorzulegen.  Im Einrichtungsplan ist die Lagerung der Abbruch-/Abfallmassen mit zu berücksichtigen.
Die für die Baustelleneinrichtung zu nutzenden Flächen, Lagerflächen, freizuhaltenden Flächen und dergleichen sind im Baustelleneinrichtungsplan unter Angabe des Verwendungszweckes anzulegen. Die Kronen- und Wurzelbereiche von Bäumen sind - auch von Materiallagerungen - frei zu halten.

Vor Beginn der Arbeiten hat sich der Auftragnehmer über den Verlauf von Leitungen, Kabeln usw. (unter- und überirdisch) zu informieren. Notwendige Umlegungen sind rechtzeitig vom Auftragnehmer zu beantragen.

Werden öffentliche Flächen über das vorgesehene Maß (zeitlich oder räumlich) auf Veranlassung des Auftragnehmers in Anspruch genommen, hat dieser die entsprechende Abstimmung mit den Behörden vorzunehmen (z.B. Sondernutzungserlaubnis nach StVO) und die erhöhten Gebühren zu tragen. Ist der Auftragnehmer mit der Verkehrssicherung der Baustelle beauftragt, so gehört dazu auch die laufende Kontrolle der Sicherungseinrichtungen. Die zeitlichen Abstände der Kontrollen richten sich nach den örtlichen Gegebenheiten.

**01.1 Baustelle einrichten Sämtl.LV-Abschn.**
*** Pauschalposition
Geräte, Werkzeuge und sonstige Betriebsmittel, die zur
vertragsgemäßen Durchführung der Bauleistungen erforderlich sind, auf die Baustelle bringen, bereitstellen und - soweit der Geräteeinsatz nicht gesondert
vergütet wird - betriebsfertig aufstellen einschl. der
dafuer notwendigen Arbeiten. Die erforderlichen festen
Anlagen herstellen.
Unterkünfte, Lagerschuppen und dgl., soweit erforderlich, antransportieren, aufbauen und einrichten.
Oberbodenarbeiten einschl. Beseitigen von Aufwuchs für
die Baustelleneinrichtung, soweit erforderlich, ausführen. Flächen beschaffen, sofern die vom AG zur Verfügung
gestellten nicht ausreichen.
Kosten für Vorhalten, Unterhalten und Betreiben der
Geräte, Anlagen und Einrichtungen einschl. Mieten,
Pacht, Gebühren und dgl. werden nicht gesondert
vergütet und sind in die Einheitspreise einzurechnen.

Soweit nicht für bestimmte Leistungen für das
Einrichten der Baustelle gesonderte Positionen im
Leistungsverzeichnis enthalten sind, gilt die Pauschale
für alle Leistungen sämtlicher Abschnitte des
Leistungsverzeichnisses (siehe Baustrom und Bauwasser).

Alle anderen Kosten, die in der Position nicht
aufgeführt werden, sind in den BGK / AGK zu
kalkulieren.
Menge: 1,000 psch

**01.2 Baustelle räumen Sämtl.LV-Abschn.**
*** Pauschalposition
Baustelle von allen Geräten, Anlagen, Einrichtungen
und dgl. räumen.
Benutzte Flächen und Wege entsprechend dem
ursprünglichen Zustand unter Wahrung der
landschaftspflegerischen Belange ordnungsgemäß
herrichten. Verunreinigungen beseitigen.
Soweit nicht für bestimmte Leistungen für das
Räumen der Baustelle gesonderte Positionen im
Leistungsverzeichnis enthalten sind, gilt die Pauschale
für alle Leistungen sämtlicher Abschnitte des
Leistungsverzeichnisses.
Menge: 1,000 psch

**01.3 Bauzaun, Stahlrahmen (mobil), h=2,00 m**
Bauzaun aus mobilen Stahlrahmenelementen mit
Rundstahlfüllstäben, Stützfüßen aus Beton, inkl.
sämtlicher Verbindungen, Kupplungen etc.
Der Zaun ist aufzustellen und nach Abschluss
aller Arbeiten am Bau, wieder abzubauen.
Zaunhöhe : 2,00 m
Grundeinsatzzeit: 1 Woche
Menge: 15,000 m

**01.4 Bauzaun vorhalten**
Vorbeschriebenen Bauzaun
vorhalten und unterhalten,
über die Grundeinsatzzeit
von 1 Woche hinaus.
Menge: 90,000 mWo

**01.5 Bauzaun umsetzen**
vorbeschriebenen Bauzaun innerhalb der Baustelle umsetzen. Nicht
wiederverwertbare Teile ersetzen.

nur Ausführung nach Anweisung AG oder BÜ.
Menge: 5,000 m

**01.6 Bauwasseranschluss mit Messeinrichtung**
Bauwasseranschluss mit Messeinrichtung, auch für Fremdfirmen nutzbar, herstellen, vorhalten, unterhalten, frostsicher verwahren und nach Fertigstellung des Bauwerks abbauen.
Die behördlichen Anträge für die Einrichtung und Beseitigung der Anlage sind ohne Mitwirkung des AG zu stellen.
Ausführung nach Wahl des AN
Menge: 1,000 St

**01.7 Bauwasseranschluss, Vorhaltung**
Verlängerte Vorhaltung des Bauwasseranschlusses über die vereinbarte Leistungszeit hinaus.
Für den Werktag wird 1/6 des Wochensatzes berechnet.
Menge: 6,000 StWo

**01.8 Baustromanschluss, 1 Zählerpl.,4 Dosen**
Baustromanschluss mit Messsatz, auch für Fremdfirmen nutzbar, für fünf Abgänge, mit Anschlusskabel, Verteilerkasten mit Schloss, ausreichend abgesichert, herstellen, vorhalten; nach Fertigstellung des Bauwerks abbauen.
Die behördlichen Anträge für die Einrichtung und Beseitigung der Anlage sind ohne Mitwirkung des AG zu stellen.
Ausführung wie folgt:
Einspeisung : 1 Lasttrenner 3 x 125 A
Abgänge  : 5 Felder, bestückt mit je
-  1 Hauptsicherung 3/63 A
-  1 Zwischenzähler
-  1 FI-Schalter 4 x 63 A/500 mA
-  1 CEE-Steckdose 5/32 A
-  1 CEE-Steckdose 5/16 A
-  1 FI-Schalter 4 x 25 A/30 mA
-  2 Schuko-Steckdosen 2 x 16 A/230 V
Alle Steckdosen mit entsprechender Vorsicherung.
Die Angaben sind Mindestwerte.
Nennspannung  : 380 V
Menge: 1,000 St

**01.9 Baustromanschluss, Vorhaltung und Prüfung**
Verlängerte Vorhaltung des Baustromanschlusses über die vereinbarte Leistungszeit hinaus inkl. monatlicher Prüfung der Baustromverteiler auf ordnungsgemäße Funktion und Einhaltung der einschlägigen Vorschriften sowie arbeitstägliches Auslösen der Fehlerstromschutzeinrichtung gemäß BGV A3.
An allen Geräten ist sichtbar außen am Gehäuse eine Prüfmarke anzubringen, inkl. Führen eines Prüfbuches je Verteiler.
Für den Werktag wird 1/6 des Wochentages berechnet.
Menge: 6,000 StWo

**01.10 Chemie-Toilette einzeln, aufstellen**
Toilettenkabine, chemisch, mobil, ohne Kanalanschluss, mit lichtdurchlässigem Dach und Kranhaken.
Ausstattung:
-  Urinal
-  Toilettenpapierhalterung
-  Spiegel
-  Kleiderhaken
-  integriertes Schloss
-  rutschfester Bodenbelag
-  Damen/Herren-Kennzeichnung
- 'Besetzt' -Kennzeichnung

Tankvolumen  :  250 Liter
Grundfläche  : 1,25/1,25 m
Höhe  :  ca. 2,20 m
Menge: 1,000 St

**01.11 Chemie-Toilette unterhalten**
Chemie-Toilette vorhalten und unterhalten. Im Unterhalt ist das Entleeren bei Bedarf bzw. der Austausch enthalten. Die Kosten für die wöchentliche Reinigung inkl. Chemikalien sind im Preis enthalten.
Nutzungsdauer  :  5 Wochen
Menge: 6,000 StWo

**01.12 Verkehrsrechtliche Anordnung einholen, aufbauen und betreiben.**
*** Pauschalposition
Verkehrsrechtliche Anordnung einholen, aufbauen und betreiben.

Fristgemäße Beantragung durch den AN
vor Arbeitsbeginn.
Der genehmigte Antrag auf Ausnahmegenehmigung ist mindestens 3 Werktage vor Arbeitsbeginn dem AG vorzulegen.
Menge: 1,000 psch

**01.13 Zulage zur Vorp., Verkehrszeichenplanung**
*** Pauschalposition
Durch den Auftragnehmer ist eine Verkehrszeichenplanung  zu erstellen und bei der Verkehrsbehörde sowie eine Abschrift der örtlichen Bauüberwachung schriftlich und digital einzureichen.
Die Planung liegt im Ermessen des AN, zur Ausführung der im LV beschriebenen Leistungen einschl. der dafür notwendigen Technologie. Hauseingangsbereiche sind ständig freizuhalten.
Die Bestätigung des Planes durch den Auftraggeber ist vor Weitergabe an die Behörde einzuholen.

In der Verkehrszeichenplanung sind alle erforderlichen  Beschilderungen vorzusehen, dass die Materiallieferung über die Bauzeit sichergestellt ist. In der Planung sind auch die Vorgaben der Verkehrsbehörde zu berücksichtigen.
Das Aufstellen eines Beschilderungsplanes und die Abstimmung mit den zuständigen Behörden sowie Einholung der Genehmigungen sind einzurechnen.
Vom Bauherrn ist hierfür die Vollmacht einzuholen.

Kontakt Straßenverkehrsbehörde:
Landratsamt Bautzen
Örtliche Straßenverkehrsbehörde

In den Einheitspreis sind sämtliche genehmigungsrelevanten Kosten unter Berücksichtigung der Änderung der Baustelleneinrichtung einzukalkulieren.
Menge: 1,000 psch

**01.14 Sondernutzung**
*** Pauschalposition
Einholen einer Erlaubnis auf Sondernutzung
nach § 18 Sächsischen Straßengesetz für die Inanspruchnahme
von öffentlichen Verkehrsflächen (Straßen, Gehwege) während
der gesamten Baumaßnahme.
Fristgemäße Beantragung der Sondernutzung durch den AN
vor Arbeitsbeginn.
Der genehmigte Antrag auf Ausnahmegenehmigung ist mindestens
3 Werktage vor Arbeitsbeginn dem AG vorzulegen.
Menge: 1,000 psch

**01.15 Gelände-Wiederherstellung nach Beendigung**
Gelände nach Beendigung der baustelle wieder
herstellen, durch Vorbereiten des Oberbodens,
Wiederansäen beschädigter Rasenflächen,
einschl. Beseitigung sämtlicher evtl. entstandener
Beschädigungen an Wegen etc.
Menge: 70,000 m²

**01.16 Bestandseinfriedung**
*** Pauschalposition
Bestandseinfriedung aus Metallpfosten mit Einzelfundament und Metall-Zaunkette im Zuge der Arbeiten demontieren und nach Beendigung der Arbeiten wieder montieren. Das Fundament ist mit Pfosten vorsichtig per Hand auszugraben und bis Einbau seitlich zu lagern.
Pfostenabstand  :  ca. 200 cm
Höhe  : ca. 50 cm

Anzahl der max. zu entnehmenden Pfosten: 3 Stück

Bild:
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Menge: 1,000 psch

**01.17 Baumstumpf, einzelstehend, zurückschneiden**
Baumstumpf, ca. 50cm hoch soweit zurückschneiden, dass Überfahren mit Fahrzeug zerstörungsfrei möglich ist.
Anfallendes Material fachgerecht entsorgen,
einschl. aller Entsorgungskosten.
Stammdurchmesser :  bis 60 cm
Menge: 2,000 St

**01.18 Hecke roden, entsorgen**
Hecke/ Strauch als zusammenhängender Pflanzenbestand in Reihe (ca. 3 St/m) angeordnet, inkl. Wurzelwerk, roden.
Anfallendes Material entsorgen,
einschl. aller Entsorgungskosten.
Bewuchsbreite : bis 1,00 m
Bewuchshöhe :  bis 1,00 m

Der Strauch auf der Eingangsseite/ Giebelseite der Nr. 13 verbleibt und wird nur im Teil des zu stellenden Gerüstes für ca. 1m x 1m zurückgeschnitten. Zum Bestandsstrauch ist ein gerader Schnitt durchzuführen und mit in dieser Position  einzukalkulieren.
Menge: 3,000 m

### Gewerk 02 Gerüst

*Hinweis: Weitere Hinweis für die Fassadengerüste*
Weitere Hinweise für die Fassadengerüste, Außenbereich

Die Aufstellung der Gerüste erfolgt für folgende Arbeiten:
- WDVS-Sanierung
- Putzarbeiten
- Malerarbeiten
- Anschluss WDVS Dachbereich

Allgemein:

Bei den Arbeiten ist zudem die DGUV Information 201-011 (BG 663) zu beachten.

Die Fassadengerüste werden je nach Baufortschritt abschnitts- und lagenweise
abgebaut, es sind dadurch mehrere An- und Abfahrten notwendig,
welche in die EP einzukalkulieren sind.

Die Standfläche ist waagerecht bis leicht schräg und direkt über Lastverteiler
belastbar auf Erdreich bzw. befestigte Flächen, wenn in Position nicht anderes
beschrieben.

Der angrenzende 50cm breite Kiesstreifen vor dem WDVS-Giebel ist bei der
Aufstellung des Gerüstes zu beachten.

Der AN- und Abtransport der Gerüste erfolgt von der Straßenseite oder gepflasterten Zuwegung
über die Rasenflächen. Auf der Rasenfläche befinden sich vereinzel Bäume und Strächer,
welche den Transport minimal beeinflussen können.
Die Zugangssituation ist auch in beigefügter Fotodokumentation dargestellt.

Beeinträchtigungen in der Geländeoberfläche  (z.B. Fahrspuren etc.),
welche durch den An- und Abtransport entstehen, sind nach
Beendigung der Arbeiten wiederherzustellen (siehe LV Position).

Die Fensterbereiche am Giebel sind bei der Werk- und Montageplanung zu
berücksichtigen.

Es werden keine zusätzlichen Materiallagertürme im Rüstungsbereich gestellt.
Die Lagerung von Baustoffe (Dämmstoff) wird auf dem in der Position beschriebenen
Gerüst vorgehalten bzw. im Baustelleneinrichtungsbereich nach Ermessen des AN.

Das Gebäude ist ein Plattenbau mit Fassadenplatten und
ca. 12 cm starkem WDVS-System.
Dies ist bei der Verankerung der Gerüste zu beachten.

Alle vorgenannten Maßnahmen sind bei der Kalkulation mit zu beachten
und in die Einheitspreise zu kalkulieren.

**02.1 Werkstatt- und Montagepläne, Verankerungsplan**
*** Pauschalposition
Werkstatt- und Montageplanung für die Details der gesamten Gerüst-Konstruktion in M 1:5 anfertigen und jeweils die Schnitte und Ansichten in M 1:50 darstellen. Ein Verankerungsplan ist im Maßstab 1:50 anzufertigen.
Die für diese Arbeiten ausgearbeiteten Zeichnungen und Berechnungen sind spätestens 18 Werktage nach Auftragserteilung dem AG / Architekten, dreifach in Papierform und einfach als pdf und dwg/dxf-Datei zur Genehmigung vorzulegen.
Alle Konstruktionsmaße müssen vom AN eigenverantwortlich an der Baustelle ermittelt werden.
Je nach Qualität der Werkstatt- und Montageplanung sind mehrere Prüfläufe einzurechnen.
Menge: 1,000 psch

**02.2 Erstellen eines Ankerauszugsprotokoll nach FRG 1**
*** Pauschalposition
Erstellen eines Ankerauszugsprotokoll nach FRG 1
(Fachregeln für das Gerüstbauerhandwerk) und
DGUV Information 201-011 (ehem. BGI 663)
(Handlungsanleitung für den Umgang mit Arbeits-
und Schutzgerüsten) durch den Gerüstbaubetrieb
einschließlich Plan- und Fotodokumentation
Es ist je Ankerteil ein Ankerprotokoll zu erstellen.
Dem Auftraggeber ist ein Exemplar in Papierform und
digital als PDF-Datei zu übergeben.
Menge: 1,000 psch

**02.3 Standsicherheitsnachweis, Gerüst**
*** Pauschalposition
Standsicherheitsnachweis für Gerüstkonstruktion, sowie für die daran zu verankernden Hebezeuge, Bauaufzüge u.dgl., unter Berücksichtigung der am Gebäude gegebenen Verankerungsmöglichkeiten.
Die statischen Berechnungen einschl. der erforderlichen Ausführungszeichnungen sind dem Bauherrn in digitaler und analoger Ausfertigung vorzulegen.
Art des Gerüsts  : Fassadengerüst
Aufstellort  : Straßen- und Hoffassade
Menge: 1,000 psch

**02.4 Gerüst, Unterbau mit Bohlen**
Gerüstunterbau für den Ausgleich von Unebenheiten in der Aufstandsfläche der Gerüste. Höhenausgleich durch Unterlage von Bohlen.
Menge: 17,000 m

**02.5 Fassadengerüst, Arb.gerüst, LK 3, W09**
Arbeitsgerüst für Fassadenarbeiten als längenorientiertes Standgerüst für die Sanierung eines WDVS, gemäß DIN EN 12811-1 und DIN EN 12810-1.
Gebrauchsüberlassung: 1 Woche (Grundeinsatzzeit)

Das Gerüst wird nur an einer Giebelseite gestellt. Zusätzlich erfolgt eine Eckausbildung an beiden Längsseiten des Gebäudes mit jew. einem Gerüstfeld. Dies ist bei der Montageplanung und Standsicherheitsnachweis zu berücksichtigen. Die Eckausbildung inkl. der Absicherung der freien Stirnseiten des Gerüstes sind in dieser Position mit einzukalkulieren.

Höhe einzurüstender Fläche  : bis ca. 14 m
Standfläche  : eben, normal belastbar
  Kiesstreifen b=ca.50cm zw. Hauswand und Sockel
Verwendungszweck  : WDVS-, Maler-, Putz- und
  Reinigungsarbeiten Fassade,
  Anstrich Ortgang/Dachuntersicht,
  Dacharbeiten
Zugang  : mit Leiter (LA)
Höhenklasse  : H2
Breitenklasse  :  W09
Lastklasse  : 3 (bis 2 kN/m²)
Fassade, Bestand  : Blockbau, Massivwand
  mit WDVS
vorh. Dämmstärke  : ca. 10 cm Dämmung  + ca. 1  Putzaufbau und
  ca. 1 cm Klebeschicht
geplante Dämmstärke  : keine Änderung
  der Dämmstärke
Menge: 210,000 m²

**02.6 Fassadengerüst, LK 3, Gebrauchsüberl.**
Gebrauchsüberlassung des Fassadengerüstes über die Grundeinsatzzeit hinaus, Arbeits- und Schutzgerüst gemäß DIN EN 12811-1.
Breitenklasse  : W09
Lastklasse  : 3 (bis 2 kN/m²)
Menge: 1050,000 m²Wo

**02.7 Treppenturm, vorgebaut, mehrere Podeste**
Treppenturm gemäß DIN EN 12811-1, vorgebaut vor Fassadengerüst, inkl. Doppelhandlauf und Stirngeländer, mit mehreren Podesten entsprechend den Etagenhöhen. Verankerung am Gerüst.
Gebrauchsüberlassung bis 1 Woche (Grundeinsatzzeit).
Laufbreite  : 0,70 - 1,00 m
Lastklasse  : 4
Grundfläche  : ca. 2,50/2,50 m
Höhe  : bis 14 m
Abrechnung nach m Treppenturm
Menge: 13,400 m

**02.8 Treppenturm, mehrere Podeste,Gebr.überl.**
Treppenturm vorhalten, Gebrauchsüberlassung des Gerüst-Treppenturms mit mehreren Podesten über die Grundeinsatzzeit hinaus für jede weitere Woche.
Menge: 67,000 mWo

**02.9 Gerüstbekleidung, armierte Baufolie**
Vollflächige Gerüstbekleidung gemäß DIN 4420-1 als Sicht-, Witterungs- und Staubschutz mit armierter Baufolie (Kederplane), gitterverstärkt, UV-stabilisiert, mit beidseitigem Kedersaum, einschl. erforderliche Kederschienen mit Gerüstbefestigung.
Gebrauchsüberlassung bis 1 Woche (Grundeinsatzzeit).
Baustoffklasse  : B1
Flächengewicht  : 300 g/m²
Menge: 210,000 m²

**02.10 Gerüstbekleidung, Baufolie, Gebrauchsüberlassung**
Vollflächige Gerüstbekleidung mit armierter Baufolie.
Verlängerung der Gebrauchsüberlassung über die 1-wöchige Grundeinsatzzeit hinaus.
Menge: 1050,000 m²Wo

**02.11 Erdung der Gerüstkonstruktion**
*** Pauschalposition
Erdung der Gerüstkonstruktion durch einen
elektrotechnischen Fachbetrieb inkl. Montage und
Demontage und Vorhaltung während der gesamten Bauzeit
Menge: 1,000 psch

**02.12 Gerüstanker entfernen und Löcher schließen**
*** Pauschalposition
Gerüstanker in der Fassade beim Abrüsten
entfernen und Löcher materialgerecht  schließen
und im Farbton der Fassade überstreichen.
Art der Fassade :  WDVS
(Dammung 100 mm dick mit Außenputz)

Fassadenfläche: ca. 170 m²
Menge: 1,000 psch

### Gewerk 03 Fassadenarbeiten

*Hinweis: Bemerkung Putz/ Anstrichsystem*
Anstrich WDVS-Fassade

Die Farbtöne werden in einer  Bemusterung durch den Bauherrn festgelegt.
Hierfür sind je Bauteil mind. 3 Muster nach Angabe des Bauherrn vorzulegen.

Putz-/ Anstrichsystem:

Der Auftragnehmer ist verantwortlich für die Abstimmung des Putz- und Anstrichsystems zur Gewährleistung der Verträglichkeit untereinander und eines vollständigen farbigen Deckvermögens.

Alle vorgenannten Maßnahmen sind in die Einheitspreise einzukalkulieren.

#### Titel 03.01 vorbereitende Maßnahmen

**03.01.1 Schutz - Bodenflächen Arbeitsbereich**
Liefern, anbringen, unterhalten und nach Beendigung der Arbeiten entfernen von Schutzabdeckungen auf sämtlichen Bodenflächen, die durch herunterfallende Gegenstände, Betonteile und/oder Strahlmittel verunreinigt werden könnten, mittels wasserfesten Pappen- und Hartfaserplatten zur Vermeidung von Verschmutzungen und/oder Beschädigungen der Bodenflächen.
Einschl. rechtskonforme Entsorgung, einschl. aller
Entsorgungskosten.
Menge: 10,000 m²

**03.01.2 Fenster- und Türenabdeckung mit Folie**
Abkleben von Fenstern einschl. Rahmen mit Folien 300 my gegen Verschmutzung. Stöße verkleben. Einschl. entfernen und rechtskonforme Entsorgung der Folien einschl. aller
Entsorgungskosten.
BEACHTE:
1. Folien müssen ausreichend Lichtdurchlässig sein.
2. Fenster-/Türrahmen und Fenster-/Türflügel sind getrennt
voneinander mit Folien zu schützen, so dass die Fenster ohne zerreißen der Folien durch die Mieter zum Lüften geöffnet werden können.
3. Die Fenster und Außentüren sind nach den Bauausführungen und rechtzeitig vor der
Endabnahme zu reinigen, siehe separate Position.
Menge: 4,800 m²

**03.01.3 Schutzmaßnahmen des Dachüberstandes**
Abkleben des Dachüberstandes,
mit Folien gegen Verschmutzung.
Die Stöße sind zu verkleben. Entfernen und
fachgerechtes Entsorgen der Folien, einschließlich aller
Entsorgungskosten.
Aufmaß nach m Abklebung
Menge: 13,500 m

**03.01.4 Abkleben Fassadenflächen**
Abkleben von Fassadenflächen,
Flächen mit Folien gegen Verschmutzung schützen,
Stöße sind zu verkleben. Entfernung und
rechtskonforme Entsorgung der Folien einschl. aller
Entsorgungskosten.
Aufmaß nach 'm' Abklebung.

Bauteil:
- Übergang zwischen sanierter Fassade und
  Bestandsfassade
- Sockelbereich zu gedämmten Fassadenbereich
Menge: 32,000 m

**03.01.5 Prüfung der Haftzugfestigkeit**
*** Pauschalposition
Objektspezifische Prüfung der Haftzugfestigkeit
gemäß DIN 18555, Teil 6, an vorbereitetem Untergrund.
Ergebnisse protokollieren.
Anmerkung:
Die Prüfflächen sind entsprechend dem realen Oberflächenzustand am Objekt, in allen Höhenbereichen
und an allen Gebäudeseiten, zu wählen.
Eine Prüfung besteht aus mindestens 5 Haftzugswerten.
Menge: 1,000 psch

**03.01.6 Prüfung der Ebenheit**
*** Pauschalposition
Untergrund für das fachgerechte Befestigen eines WDVS
prüfen. Prüfung ob der Untergrund in seiner Ebenheit
der DIN 18202 (Maßtoleranzen im Hochbau, Tabelle 3)
entspricht.
Ergebnisse protokollieren.
Menge: 1,000 psch

**03.01.7 Prüfung der Dübelauszugswerte**
*** Pauschalposition
Objektspeziefisches Prüfen der Dübelauszugswerte
nach den z. Z. gültigen Herstellervorschriften,
an vorbereitetem Untergrund.
Ergebnisse protokollieren.
Anmerkung:
Die Prüfflächen sind entsprechend dem realen Oberflächenzustand am Objekt, in allen Höhenbereichen
und an allen Gebäudeseiten, zu wählen
Menge: 1,000 psch

**03.01.8 Standsicherheitsnachweis**
*** Pauschalposition
Erstellen einer objektbezogenen, prüffähigen stat.
Berechnung (Standsicherheits-Nachweis) in Bezug auf
das neu aufzubringende Putzsystem und Klebeverfahren
auf dem Bestands-Wärmedämm-Verbundsystem, wie
in den folgenden Positionen beschrieben.
Menge: 1,000 psch

#### Titel 03.02 Nachverklebung WDVS

*Hinweis: Vorbemerkung Nachverklebung*
Vorbemerkungen Nachverklebung

Ertüchtigung des vorhandenen Wärmedämm-Verbundsystems
durch Nachverklebung mit mineralischem Mörtel.
Die notwendige Klebekontaktfläche ergibt sich durch
die Art des zugrunde liegenden WDVS und dem
Auftragsverfahren des vorhandenen Klebemörtels
(bspw. Punkt-Wulst im Putzsystem min. 40%,
Punkt-Wulst im Keramik-System min. 60%, maschinelles
Teilflächenverfahren und Dämmstoffdicken > 200 mm
min. 50% bzw. 60 %).
Vor Beginn der Nachverklebung ist eine ausreichende
Anzahl von Dämmplatten aus der Fassade zu entnehmen,
um die vorhandene Verklebung sachkundig zu bewerten.
Zur sachkundigen Bewertung ist die
Verarbeitungsanleitung zu Grunde zu legen.

zu Grunde liegendes System:
WDVS aus EPS, 120 mm, gedübeltet und geklebt.

Sanierungsmethode: Nachverklebung mangelhaft verklebtes
WDVS und Aufbringen einer zusätzlichen Putz- und
Armierungsschicht mit Oberputz.

Alle vorgenannten Maßnahmen sind in die Einheitspreise einzukalkulieren.

**03.02.1 Vorbereitende Maßnahmen zur Nachverklebung, WDVS**
Vorhandenes Wärmedämm-Verbundsystem partiell
entfernen. Die Probeöffnung ist jeweils in der
Abmessung von 1 m x 1 m herzustellen.
Das anfallende Material wird Eigentum des
Auftragnehmers und ist den geltenden Bestimmungen
entsprechend zu entsorgen. Die jeweils gültigen
Umweltschutzbestimmungen sind einzuhalten.
Zur Durchführung ist die Verarbeitungsanleitung zu
Grunde zu legen.
Altsystemdicke gesamt: 120 mm
Fläche: 110 m²
Menge: 1,000 St

**03.02.2 Probefläche zur Nachverklebung anlegen**
Probefläche zur Nachverklebung anlegen.

Probefläche von mind. 1 m x 1 m anlegen, gemäß Rastervorgabe des Herstellers.
Bohrlöcher durch das Wärmedämm-Verbundsystem mit
anlegen.
Den Injektionsmörtel gemäß Herstellervorschrift anbringen.
Zeit Materialinjetzierung festhalten und protokollieren.

Je nach Herstellersystem bauaufsichtlich zugelassene WDVS-Dübel durch die Putzschicht vor der Nachverklebung anbringen und Probefläche konstruktiv verdübeln.
Nach frühestens 48 Stunden die Probefläche öffnen und
die Verteilung des Mörtels bewerten. Die Bewertung der Probefläche erfolgt durch einen vom AN beauftragten Sachverständigen oder durch den AN selbst, wenn dieser die Sachkunde besitzt.
Wenn die erforderliche Klebekontaktfläche hergestellt wurde,
kann dieses Verfahren auf die weitere Fassadenfläche
übertragen werden.
Zur Durchführung ist die Verarbeitungsanleitung des Herstellers zu Grunde zu legen.
zu Grunde liegendes System:
WDVS aus EPS, 120 mm, gedübeltet und geklebt.
Menge: 2,000 St

**03.02.3 Raster auf die Fassadenfläche auftragen**
Das ermittelte Raster auf der Fassade auftragen,
gemäß Ermittlung aus dem Ergebnissen
der Probefläche.

Rasterfläche 0,30m x 0,30m für Kalkulation
Menge: 110,000 m²

**03.02.4 Fassadenfläche im Injektionsverfahren nachverkleben**
Gesamte Fassadenfläche im Injektionsverfahren nachverkleben .

Bohrlöcher im ermitteltente Raster durch das Wärmedämm-Verbundsystem herstellen.
Nachverklebung der Dämmplatten mit dem Untergrund im Injektionsverfahren einschl. des dafür benötigten Materials und Nebenarbeiten, nach Wahl des AN.
Anschließend Bohrlöcher materialgerecht verschließen und
auf Ebene der Bestandsfassade zu verspachteln.
Zur Durchführung ist die Verarbeitungsanleitung des Herstellers zu Grunde zu legen.
zu Grunde liegendes System:
WDVS aus EPS, 120 mm, gedübeltet und geklebt.

Rasterfläche 0,30m x 0,30m für Kalkulation
Menge: 110,000 m²

**03.02.5 Nachweis Dübelmenge**
*** Pauschalposition
Nachweis der Dübelmenge/m² nach EN 1991-1-4

Für einen Nachweis der Dübelmengen/m² ist eine Ausführungsplanung mit Ermittlung der statisch erforderlichen Dübelmenge in Abhängigkeit des Untergrundes und des zu sanierenden Wärmedämm-Verbundsystemes zu erstellen.

Zudem ist die Anzahl und Lage der Dübel am Bestands-WDVS zu ermitteln. Die ermittelte Anzahl ist mit der am Bestand vorhandenen Dübelanzahl und Lage der Bübel abzugleichen.

Die Berechnung ist dem AG vor Ausführungsbeginn vorzulegen.
Menge: 1,000 psch

**03.02.6 Nachverdübelung, WDVS**
Wärmedämm-Verbundsystem nachverdübeln.
Dämmstoff  : Polysterol, EPS
Dämmdicke  : 10 cm zzgl. Putz und Klebegrund
Dübel/m²  : nach Berechnung des AN und
  Herstellerangaben, siehe
  sep. Position
Die Nachverdübelung erfolgt am geputzten
Bestands-WDVS, vor Nachverklebung der
Dämmplatten.

Für die Kalulation ist mit 4 Dübel/m² zu rechnen.
Menge: 110,000 m²

**03.02.7 Zulage Nachverdübelung Mehrmenge**
Zulage für Wärmedämm-Verbundsystem nachverdübeln,
siehe Pos. zuvor,

für zusätzlich 2 Dübel/m² Mehrmenge.
Menge: 55,000 m²

#### Titel 03.03 Putzsystem auf Bestands-WDVS

**03.03.1 Untergrund prüfen - tragfähiger Untergrund**
Untergrund prüfen - tragfähiger Untergrund - WDVS kleben
Untergrund prüfen, ob dieser fest, fett- und staubfrei ist und mindestens eine Abreißfestigkeit von 0,08 N/mm² aufweist.
Die dauerhafte Verträglichkeit zwischen einer eventuell vorhandene Beschichtung und dem nachfolgend beschrieben Putzsystem ist zu prüfen.
Menge: 110,000 m²

**03.03.2 Untergrundprüfung mit Abreißprobe**
Untergrundprüfung mit Abreißprobe

Durchführung einer Untergrundprüfung mittels
Abreißprobe. An verschiedenen Stellen der
Fassadenfläche Probeflächen anlegen. Armierungsgewebe
von ca. 30 cm Breite und ca. 100 cm Länge in die obere
Hälfte der Klebe- und Armierungsmasse zu etwa 2/3
einbetten. Nach ausreichender Trocknungszeit (ca.
1 Woche) Gewebe nach oben abreißen.
Hinweis:
Wird das Gewebe aus der Armierungsmasse herausgerissen
und bleibt der Rest mit dem Untergrund verbunden
(Kohäsionsbruch im Mörtel), liegt eine ausreichende
Tragfähigkeit vor.
Menge: 2,000 St

**03.03.3 WDVS, erfolgte Probeöffnung angleichen**
Wärmedämm-Verbundsystem im Bereich der
2025 durchgeführten Probeöffnung,
wie folgt ausbessern:
-  Putz vollflächig  abschlagen
-  prov. eingeklebte Dämmplatten ausschneiden
-  freigelegten Untergrund säubern
-  Fugen und Unebenheiten vollflächig überspachteln
-  neue Wärmedämmteile einfügen
-  Ausgleichsspachtel zum Bestands-Putz
-  Armierung und Putz, siehe separate Position.
-  Bauschutt entsorgen, einschl.
Übernahme aller Entsorgungskosten.
Dämmplatten  :  Polystyrol-Hartschaum-Platte
Dämmplattendicke  : 100 mm
Größe der Fläche: 0,5 m x 1,0 m
Menge: 1,000 St

**03.03.4 Hohlstellen abschlagen, WDVS**
Hohlstellen im WDVS-Putz abschlagen,
für Saniersystem vorbereiten wie folgt:
-  Putz des WDVS prüfen
-  Hohlstellen abschlagen und entstauben
-  vorhand. schadhaftes Armierungsgewebe entfernen
-  entstaubte Flächen verkieseln
-  Beiputzen der freigelegten Stellen
-  Bauschutt entsorgen
Fassadenhöhe  : bis 14 m
Putz  :  mineralisch
Kleinfllächen bis 1m²
Menge: 10,000 St

**03.03.5 Fugen aufschlitzen**
Sichtbar gerissene Fugen Bereiche im Bestands-WDVS
aufschlitzen (Putz- und Armierungsschicht), V-förmig
aufweiten und säubern,
für anschließende Verfüllung der Fugenbereiche vorbreiten.
Dämmung: EPS
Menge: 305,000 m

**03.03.6 Fugen Verfüllen, EPS, > 5mm**
Gerissene Fugen Bereiche im Bestands-WDVS
über 5 mm groß, wie folgt behandeln:
- Fuge Materialgerecht verschließen (EPS)
- Beiputzen der freigelegten Stellen
für Auftrag zusätzliches Putzsystem

Größe: über 5mm bis 10 mm
Menge: 50,000 m

**03.03.7 Fugen Verfüllen, EPS, < 5mm**
Gerissene Fugen Bereiche im Bestands-WDVS
unter 5 mm groß, wie folgt behandeln:
- Fuge aufschäumen, nach Wahl des AN
(geeignet für nachfolgenden Putzaufbau)
- oberflächenbündig beiputzen
für Auftrag zusätzliches Putzsystem
Menge: 255,000 m

*Hinweis: Vorbemerkung Untergrundvorbehandlung*
Vorbemerkungen Untergrundbehandlung

Nach Abschluss der Untergrundvorbehandlung muss vor
Beginn der Dämm-, Putz- oder Anstricharbeiten
gewährleistet sein, dass die Untergründe eben,
tragfähig und trocken und frei von haftmindernden
Rückständen (z. B. Sinterschichten, kreidende
Anstriche, sandende Bestandteile, Staub, etc.) sind.

**03.03.8 Reinigung, WDVS**
Reinigung des Wärmedämm-Verbundsystems mittels temperiertem Dampfstrahlen, einschl. Entsorgung des Abrieb- und Strahlmaterials sowie des Schmutzwassers, einschl. aller Entsorgungskosten.
Untergrund  : WDVS
WDVS  :  ca. 12 cm stark
Gebäudehöhe  :  ca. 14m
Menge: 110,000 m²

**03.03.9 Auffangwanne anbauen**
Auffangwanne  anbauen,
gesamtes Wasser auffangen und mittels System nach den gültigen Richtlinien entsorgen, einschl. aller Entsorgungskosten.
Menge: 11,000 m

**03.03.10 Universalgrundierung / Tiefengrund**
Universalgrundierung / Tiefengrund

Universalgrunddierung, geeignet für nachfolgenden Putzaufbau auf mineralische und organische Untergründe.
Zur Verfestigung von kreidenden, jedoch tragfähigen Altanstrichen und sandenden Putzen sowie zur Reduzierung der Saugfähigkeit von porigen und saugenden Untergründen wie z. B. Putze, ungebrannten Mauerstein, Porenbeton, etc.

Untergrund: Bestands-WDVS und Putz
Bauteil:  Fassade
Menge: 110,000 m²

**03.03.11 Zulage für Leibungen/ Nischen**
Grundierung wie vor beschrieben, jedoch
als Zulage für die Ausführung auf Leibungen
und/oder Nischen.
Leibungs-/ Nischentiefe: ca. 20 cm
Menge: 12,500 m

**03.03.12 Armierung in Spachtelmasse**
Armierung aus Gewebe in Spachtelmasse als Systemarmierung für Wärmedämm-Verbundsystem, einschl. planspachteln.
Dämmstoff  : Polysterol (EPS)
Putz  :  Armierung im Herstellersystem
Armierung  : Glasfasergewebe
Menge: 110,000 m²

**03.03.13 Zulage für Leibungen/ Nischen**
Armierung wie vor beschrieben, jedoch
als Zulage für die Ausführung auf Leibungen
und/oder Nischen.

Leibungstiefe: ca. 20 cm
Menge: 12,500 m

**03.03.14 Egalisierungsspachtel**
Egalisierungsspachtel
Zweite Lage Armierungsmörtel (wie vor, jedoch ohne Gewebe) auf Armierungsschicht als Egalisationsspachtelung liefern und auftragen.
Bauteil:  Fassade

Im Herstellersystem
Menge: 110,000 m²

**03.03.15 Zulage für Leibungen/ Nischen**
Beschichtung wie vor beschrieben, jedoch
als Zulage für die Ausführung auf Leibungen
und/oder Nischen.

Leibungstiefe: ca. 20 cm
Menge: 12,500 m

**03.03.16 Voranstrich, Putz, saugfähigkeitsegalisierend, haftvermittelnd**
Voranstrich auf Silikat-Basis für nachfolgende Silikat- und mineralische Beschichtungen, liefern und auftragen.
Haftvermittelnd, pigmentiert, gefüllt, saugfähigkeitsegalisierend, CO2-und wasserdampfdurchlässig.
Im System mit Oberputz.

Beschichtungsart: Grundbeschichtung
Untergrund:Putz/Armierungsschicht WDVS
Grundbeschichtung: Putzgrund
Farbton: pigmentiert
Wirkung: saugfähigkeitsegalisierend, haftvermittelnd
Bauteil: Außenwand
Menge: 110,000 m²

**03.03.17 Zulage für Leibungen/ Nischen**
Voranstrich wie vor beschrieben, jedoch
als Zulage für die Ausführung auf Leibungen
und/oder Nischen.

Leibungstiefe: ca. 20 cm
Menge: 12,500 m

**03.03.18 Oberputz, Edelputz, mineralisch, Scheibenputz, Außenwand**
Edelputz als Oberputz, mineralisch, an Wänden im Außenbereich. Putzlage vor schneller Trocknung schützen. Untergrund zuvor mit organischer Haftbrücke als Aufbrennsperre für Dünnlagenputze streichen/rollen und trocknen lassen.
Bauteil: Außenwand
Art des Untergrunds: Unterputz
Festigkeitsklasse Unterputz: gemäß Herstellersystem
Putzgrundvorbereitung: Haftbrücke
Art der Putzlage: Oberputz
Putzbinder: mineralisch
Mörtelart: Edelputzmörtel (CR)
Festigkeitsklasse: CS II
Oberflächenbearbeitung: Scheibenputz
Größtkorn: 3 bis 4 mm,
  analog des Bestandes
  nach Bemusterung
Farbe: ungefärbt für nachfolgenden Anstrich
Menge: 12,500 m²

**03.03.19 Zulage für Leibungen/ Nischen**
Oberputz wie vor beschrieben, jedoch
als Zulage für die Ausführung auf Leibungen
und/oder Nischen (Fensterbereich).

Körnung: feines Strukturbild, nach Bemusterung

Leibungstiefe: ca. 20 cm
Menge: 12,500 m

**03.03.20 Faschenausbildung, WDVS**
Faschen an Fenstern und Türen bei Wärmedämm-Verbundsystem mit Putz im zuvor beschriebenen System herstellen.
Bauteil  :  Fenster
Breite  : bis 6 cm
Körnung: feines Strukturbild, nach Bemusterung
Menge: 16,000 m

**03.03.21 Armierung, Eckverstärkung, Gewebewinkel, WDVS**
Eckverstärkung des Wärmedämm-Verbundsystems mit vorgeknickter Eckbewehrung aus Glasfasergewebe, einschl. einspachteln.
Menge: 17,500 m

**03.03.22 Anschlussfuge, Fugendichtband + Armierung, WDVS**
Fugendichtband aus Weichschaumkunststoff, vorkomprimiert und selbstklebend, für Anschlussfugen des Wärmedämm-Verbundsystems, Dämmplatten press gegen Fugenband stoßen, Armierungsschicht bis zum Fugenrand führen.
Fugenweite  :  bis 10 mm
Menge: 5,000 m

**03.03.23 Putzabschlussprofil, PVC+Gewebe, WDVS**
Putzabschluss aus PVC-Profilen mit Gewebe an Wänden für das Wärmedämm-Verbundsystem.
Form Profil: Putzabschlussprofil
Material Profil: PVC
Dicke Wärmedämmung: 100 mm
Breite Gewebestreifen: 6 mm
Menge: 17,500 m

**03.03.24 Anarbeiten an angrenzende Bauteile**
Anarbeiten der Putzflächen / -ergänzungen an angrenzende Bauteile (Bestands-WDVS).
Menge: 40,000 m

**03.03.25 Anarbeiten an vorhandene Putzfläche**
Anarbeiten des neuen Oberputz / -ergänzungen an bestehende Putzfläche. Oberfläche entsprechend bestehender Struktur angleichen und ansatzfrei verreiben und filzen.
Menge: 17,500 m

**03.03.26 Dichtband, Dach, WDVS, 15/3-9 mm**
Vorkomprimiertes Dichtungsband / Dehnfugenband zur Aufnahme von Bewegungen an Fenster- und Türrahmen, Fensterbank o.ä., kantenbündig mit Putz/Armierungsmörtel endend.
Schlagregendicht nach DIN 18542 BG1.
Fugendichtband liefern und an der Fugenflanke vorkleben. Dämmplatten press gegenstoßen. Armierungsschicht bis zum Fugenrand führen. Kellenschnitt herstellen.

Material Dichtmasse: Dichtband
Breite Dichtband:15/3-9 mm
Ort: Anschlüsse zu Dach
Menge: 14,000 m

**03.03.27 Fugen, Acryl-Dichtstoff, WDVS**
Schließen von Fugen im Wärmedämm-Verbundsystem, mit überstreichbarem, elastoplastischem Dichtstoff aus Acryl.
Material Dichtmasse: Acryl, überstreichbar
Breite Fuge: bis 10 mm
Menge: 30,000 m

#### Titel 03.04 Fensterbereiche

**03.04.1 Fensterbank demontieren l=1,2 m b=0,24 m**
Fensterbank demontieren und Fensterbankbereich säubern, im Zuge der Fassadeninstandsetzung, inkl. Entsorgung.
Anfallendes Material rechtskonform entsorgen,
einschl. aller Entsorgungskosten.
Material: Aluminium beschichtet
Länge : ca. 1,2 m
Breite  : ca. 24 cm
Menge: 3,000 St

**03.04.2 Hohlstellen abschlagen, WDVS**
Hohlstellen im WDVS-Putz
im Fensterbereich abschlagen,
für Saniersystem vorbereiten wie folgt:
-  Putz des WDVS prüfen
-  Hohlstellen abschlagen und entstauben
-  vorhand. schadhaftes Armierungsgewebe entfernen
- vorh. Dichtbänder entfernen
-  entstaubte Flächen verkieseln
-  Beiputzen der freigelegten Stellen
-  Bauschutt entsorgen, einschl. Enstorgungskosten
Fassadenhöhe  : bis 14 m
Putz  :  mineralisch
Fensterlaibungen, Größe: b=1,10m, h=1,5m

Abrechnung nach m Laibung
Menge: 16,000 m

**03.04.3 Fensterbank unterfüttern, WDVS**
Fensterbank mit Trennlage und Dämmstoff unterfüttern, für Wärmedämm-Verbundsystem, einschl. entfernen und entsorgen der alten Ausgleichsschicht.
Dämmdicke : mind. 2 cm
Fensterbreite: ca. 1,05 m
Menge: 3,000 St

**03.04.4 Armierung, Sturz/Leibung, Glasfasereckwinkel+Diagonalbewehrung, WDVS**
Glasgewebewinkel mit angeformter Diagonalarmierung, in Ecken von Stürzen oder Leibungen vollflächig in Armierungsschicht einbinden.
Bauteil: Gebäudeöffnungen
Material: Glasfasereckwinkel
  + Diagonalbewehrung

Verarbeitung gemäß Herstellervorgaben im System des WDVS.
Menge: 12,000 St

**03.04.5 Anputz-Gewebeleiste mit PUR-Dichtband, WDVS**
Kunststoffleiste mit Glasfasergewebestreifen und komprimiertem PUR-Dichtband, für Putzanschluss des Wärmedämm-Verbundsystems an Fenstern, wind- und schlagregendicht, an Stürzen oder Leibungen.
Form Profil: Anputzleiste mit Gewebestreifen
Material Dichtmasse: Kompriband, schlagregendicht, UV-beständig
Dicke WDVS:ca. 120 mm
Menge: 12,500 m

**03.04.6 Fensterbank WDVS, Alu, Ausladung 260 mm**
Fensterbank aus Aluminium, für Wärmedämm-Verbundsysteme, mit schlagregendichten, aufgesteckten seitlichen Bordprofilen, mit Antidröhnbelag, Anschraubsteg, Fugendichtband, Abdichtung und Verankerung. Armierungsschicht des Dämmsystems bis Fugenrand führen.
Vor der Bestellung der Fensterbänke sind die genauen Maße gemäß Anleitung des Herstellers am Objekt zu prüfen.

Material: Aluminium
Oberflächenbearbeitung: pulverbeschichtet
Farbton: weiß, analog Bestand
Ausladung: bis 260 mm
Überstand Tropfkante:> 40 mm
WDVS ausgeführt: ca. 120 mm, EPS
Fensterbreite: ca. 1,10 m
Menge: 3,000 St

**03.04.7 Herstellen von Aussparungen für Kleinbauteile, WDVS**
Herstellen von Aussparungen des Wärmedämm- Verbundsystems an Kleinbauteilen wie Kabel - und Rohrdurchführungen, Konsolen, Fensterbankendstücken
und sonstige in das WDVS einbindende oder
durchdringende Bauteile.
Einschließlich Bauteilschutz an Kleinbauteilen und Abdichtung mit Fugendichtband.

Einzelgröße  : bis 20 x 10 cm

Bauteil: Einbindung Fensterbankprofil in Bestands-WDVS.
Menge: 6,000 St

**03.04.8 Ausbildung einer 2. Dichtebene gemäß RAL-Richtlinie, Fenstersohlbank**
Ausbildung einer 2. Dichtebene gemäß RAL-Richtlinie
im Bereich der Fenstersohlbänke mit wasserabweisendem Armierungsmörtel und Gewebeeinlage. Stoßüberlappung Gewebeeinlage 10 cm.
Untergrund mit Dämmung mit min. 5-6 ° Gefälle.

Armierungsmörtel bis an Fensterrahmen sowie beidseitig fugenlos in die aufgehenden Leibungsflächen führen und zum Rahmen abdichten. Dreiseitig ca. 50 mm an vertikalen Bauteilen hochführen.

Einspachteln eins Eckprofils mit transparenter und
flexibler Tropfkante zur gezielten Wasserableitung.

Länge Fenstersohlbänke: ca. 110 cm
Menge: 3,000 St

**03.04.9 Endreinigung Fenster 1,10x1,50**
Endreinigung der Fenster inkl. der Fensterbänke von außen und mit Pflegemittel, pulverbeschichtete Teile polieren.

Fenstergröße:  ca. 1,10 x 1,50 m
Menge: 3,000 St

#### Titel 03.05 unterer Abschluss WDVS

**03.05.1 Profil, Sockelabschluss, abbrechen**
Sockelabschluss und Stoßverbinder
des Bestand WDVS abbrechen,
einschl. Ensorgungs und Übernahme
aller Entsorgungskosten.
Breite  : 120 mm
Material  : Aluminium
Menge: 11,000 m

**03.05.2 WDVS abbrechen, PS bis 120 mm, h=20cm**
Für die Erneuerung des Sockelprofils
Bestands-Wärmedämm-Verbundsystem in
einer Breite von 20 cm mit Putz und Beschichtung
abbrechen und entsorgen.
Inkl. geradliniger Schnitt zum Bestands-WDVS.
Dämmstoff von Bauschutt getrennt entsorgen,
einschl. Übernahme aller Entsorgungskosten.
WD-Verbundsystem :  Polystyrol (EPS)
Dicke  : bis 120 mm
Menge: 11,000 m

**03.05.3 Profil, Sockelabschluss, Alu eloxiert, WDVS**
Sockelabschluss für Wärmedämm-Verbundsystem, 2-teilig, durch Profilleisten aus eloxiertem Aluminium mit Tropfkante und Sockel-Einhängeprofil mit Gewebe zum Aufschieben au Alu-Sockelprofil, einschl. Befestigung und Ausgleich von Unebenheiten sowie Stoßverbindungen, nach Aufmaß vor Ort.
Breite  : für Bestands-WDVS ca. 12cm
  zzgl. neues Putzsystem
Befestigungsmittel  :  nach Herstellervorgaben

Einbauort  : Abschlussprofil WDVS Sockel
Menge: 11,000 m

**03.05.4 Profil, Sockelabschluss, Gehrungen, WDVS**
Gehrungsschnitt der Sockelabschlussprofiles
Bauteil: Abschlussprofil Sockel
Form Profil: Sockelprofil
Menge: 2,000 St

**03.05.5 Anarbeitung Sockelabschluss an Bestand**
Zulage für die Anarbeitung des neuen Sockelprofils
an das Bestands-Sockelprofil aus Aluminium einschl.
Stoßverbinder.
Bauteil: Abschlussprofil Sockel Aluminium
Menge: 2,000 St

**03.05.6 WDVS, Polystyol-Platte 100, ausbessern**
Wärmedämm-Verbundsystem im Bereich des neuen Sockelprofils mit einer Breite von 20cm, wie folgt ergänzen:
-  freigelegten Untergrund säubern
-  Fugen und Unebenheiten vollflächig überspachteln
-  neue Wärmedämmteile einfügen
- Ausgleichsputz zur Angleichung der Oberfläche an
  Oberkante das Bestands-WDVS
-  Armierung und Oberputz in separater Position
-  Bauschutt entsorgen, einschl. Übernahme aller
Entsorgungskosten
Dämmplatten  :  Polystyrol-Hartschaum-Platte (EPS)
Dämmplattendicke  : 100 mm
Menge: 11,000 m

#### Titel 03.06 Malerarbeiten

**03.06.1 Musterfläche <=1,0 m², Bestandsflächen, Putz, Beton**
Erstellen von Musterflächen für alle Arten von Beschichtungen auf ausgewiesenen Bestandsflächen oder nach Absprache mit der Bauleitung bzw. dem Bauherrn. Entfernen der Muster nach Freigabe.
Größe Fläche:<= 1,0 m²
Untergrund: Putz, WDVS
Bauteil: Giebelfassade
Beschichtung: Putz
Menge: 2,000 St

**03.06.2 Beschichtung, Putz, Dispersion**
Beschichtung auf Putz als Silikatfarbanstrich mit folgendem Aufbau:
- Grundierung
- Voranstrich
- Schlussanstrich
Die Herstellerangaben sind zu beachten.

Untergrund : Oberputz
Farbe: Palazzo 240 - L95, C10, H80
- 84 Hellbezugswert oder gleichwertig,
nach Bemsuterung
Menge: 110,000 m²

**03.06.3 Zulage für Leibungen/ Nischen**
Beschichtung Oberputz wie vor beschrieben, jedoch
als Zulage für die Ausführung auf Leibungen
und/oder Nischen.

Leibungstiefe: ca. 20 cm
Menge: 12,500 m

**03.06.4 Anstrich Fensterfasche, WDVS**
Faschen an Fenstern bei Wärmedämm-Verbundsystem mit Putz im zuvor beschriebenen System anstreichen.
Bauteil  :  Fenster
Breite  : bis 6 cm
Farbe  : Hellgrau, nach Bemusterung
Menge: 16,000 m

**03.06.5 Zulage Herstellen von Farbflächen, 2 m²**
Zulage für das Anlegen von Farbflächen innerhalb der Fassadenfläche. Farbig abgesetzt, voll getönt. Inkl. Abschnüren und abkleben der Farbflächen
Ausführung: Fläche
Größe: bis 2 m²
Beschichtungsstoff: Sol-Silikatfarbe
Farbton: Caparol Onyx 220 - L70, C65, H70
        - 41 Hellbezugswert oder gleichwertig,
  nach Bemusterung
Bauteil: Außenwand
Einbauort: Fassade (Fensterbereiche)
Menge: 2,000 St

### Gewerk 04 Sockel

*Hinweis: Bemerkung Putz/ Anstrichsystem Sockel*
Anstrich Sockel:

Die Farbtöne werden in einer  Bemusterung durch den Bauherrn festgelegt.
Hierfür sind je Bauteil mind. 3 Muster nach Angabe des Bauherrn vorzulegen.

Putz-/ Anstrichsystem:

Der Auftragnehmer ist verantwortlich für die Abstimmung des Putz- und Anstrichsystems zur Gewährleistung der Verträglichkeit untereinander und eines vollständigen farbigen Deckvermögens.

Kleinflächen:
Alle nachfolgend beschriebenen Positionen der Sockelsanierung umfassen Kleinflächen (Sockelhöhe: ca. 90 cm hoch). Die zu bearbeitende Gesamtsockelfläche beträgt ca. 12,5 m².
Entsprechende Erschwernisse sind einzukalkulieren, wenn in den nachfolgend Position nicht bereits beschrieben.

Alle vorgenannten Maßnahmen sind in die Einheitspreise einzukalkulieren.

**04.1 Musterfläche <=0,5 m², Bestandsflächen, Putz, Beton**
Erstellen von Musterflächen für alle Arten von Beschichtungen auf ausgewiesenen Bestandsflächen oder nach Absprache mit der Bauleitung bzw. dem Bauherrn. Entfernen der Muster nach Freigabe.
Größe Fläche:<= 0,5 m²
Untergrund: Putz, Beton
Bauteil: Sockel
Menge: 2,000 St

**04.2 Kiesbett, Sockel**
Kiesbett im Sockelbereich der Giebelseite und Eckbereiche des Giebels aufnehmen und seitlich lagern, nach Abschluss der Arbeiten Wiederverfüllung des Kiesbettes.

Vor Wiederbefüllung Kies aussieben, Laub- und Pflanzenreste entfernen.

Breite  : 50 cm
Tiefe  : bis 30 cm
Körnung  : 8/36
Menge: 11,000 m

**04.3 Putz abschlagen, Sockel**
Sockelputz abschlagen einschl. Armierungsgewebe, lockere Mörtelteile abkratzen, Wandfläche reinigen, Bauschutt entsorgen, einschl. aller Entsorgungskosten.
Höhe Sockel: ca 0,9 m
Menge: 12,500 m²

**04.4 Außenputz prüfen, Hohlstellen, Risse**
Untergrund auf Beschädigungen und sichtbare Schadstellen prüfen sowie auf enen tragfähiger Untergrund für nachfolgendes Putzsystem prüfen.
Bauteil: Sockelbereich Giebelseite, Beton-Fertigteile
Menge: 12,500 m²

**04.5 Reinigen mit Niederdruck-Wirbelstrahl temperiert**
Reinigen mit Niederdruck-Wirbelstrahl temperiert.
Reinigen des nicht tragfähigen Untergrundes mit einem
Niederdruck-Wirbelstrahl. Schmutz, Staub und lose Bestandteile entfernen. Abwasser und anfallendes Material ist vollständig zu sammeln und gemäß den gesetzlichen
Bestimmungen zu entsorgen, einschl. aller Entsorgungskosten.
Bauteil:  Sockel

Sockelhöhe Giebelseite: ca. 90 cm
Menge: 12,500 m²

**04.6 Fehlstellen ausbessern, Sockel**
Fehlstellen in Sockelwandflächen außen ausbessern. Freigelegte Fehlstellen ausgleichen und angleichen an Oberflächen.
Vorhandene Oberfläche: Beton, Putz
Sockelhöhe Giebelseite: ca. 90 cm
in Kleinflächen bis 0,5 m²
Menge: 4,000 St

**04.7 Einzelriss mit Dehnfuge instand setzen, Fugendichtstoff, E5**
Einzelriss mit geringer Rissbreitenänderung, als geradlinig verlaufender Riss in Putzflächen durch Instandsetzung der Stoßfuge mit Fugendichtstoff; einschl. Aufweiten der Risse, Hinterfüllen mit Schaumstoffschnur und Grundierung. Ausführung nach WTA-Merkblatt.
Instandsetzungskonzept  :  E5
Bauteil  : Sockel, Betonfertigteile
Lage  :  bis 1m Höhe ü. OFFB
Putzart  :  mineralisch
Putzdicke  :  bis 30 mm
Fugenabstand Sockel  : 1,20 m
Sockelhöhe  : ca. 90 cm
Menge: 8,100 m

**04.8 Grundierung, haftvermittelnd, Sockel**
Grundierung, Tiefengrund, auf saugendem Untergrund.
im System des Sockelanstrichsystems.

Untergrund  : Beton, Putz
Beschichtungsart : Grundierung
Bauteil  : Sockel
Menge: 12,500 m²

**04.9 Armierungsschicht, Rissüberbrückung, außen**
Armierungsschicht zur Rissüberbrückung auf Außenwand, wie folgt:
-  Armierungsmörtel nach Werksvorschrift auftragen
-  in frische Schicht Armierungsgewebe bahnenweise, mit 10 cm Stoßüberlappung einbetten
-  anschließend das Gewebe frisch in frisch volldeckend überspachteln und für spätere Aufnahme eines dünnschichtigen organischen Oberputzes ohne Sinterhaut abreiben
Armierungsschichtdicke  : ca. 3 - 4 mm
Menge: 12,500 m²

**04.10 Edelputz. mineralisch, Kratzputz, Außenwand**
Edelputz als Oberputz, mineralisch, an Wänden im Außenbereich. Untergrund muss durchgehärtet, aufgeraut, ggf. vorgenässt sein, Wasserfilm abziehen lassen. Putz in ca. 3-facher Korngröße auftragen, mit gezahntem Glätter durchkämmen und eben verziehen, nach ausreichender Erhärtung fleckenlos kratzen, nach Austrocknung mit weichem Besen abkehren.
Bauteil: Außenwand
Art des Untergrunds: Unterputz
Festigkeitsklasse Unterputz: CS II/III (P II)
Art der Putzlage: Oberputz
Mörtelart: Edelputzmörtel (CR)
Putzbinder: mineralisch
Festigkeitsklasse: CS II
Kapillare Wasseraufnahme: Wc 2
Art des Auftrags: mit gezahntem Glätter
Oberflächenbearbeitung: Kratzputz, analog Bestand
Größtkorn: analog Bestand
Farbe: ungefärbt
Menge: 12,500 m²

**04.11 Erstbeschichtung, Siliconharzfarbe, Putz, Außenwand**
Erstbeschichtung auf Flächen im Außenbereich mit Silikonharzfarbe, bestehend aus Grund-, Zwischen- und Schlussbeschichtung
Beschichtungsart: Erstbeschichtung
Untergrund: Putz
Farbton: Caparol Verona 45 - L73, C3, H200
        - 47 Hellbezugswert, oder gleichwertig,
  nach Bemusterung
Transparenz: deckend
Bauteil: Sockelbereich
Menge: 12,500 m²

**04.12 Abdichtung W4-E, MDS, Sockel**
Abdichtung von erdberührten Sockeln im Spritzwasserbereich und bei Bodenfeuchte, mit einer rissüberbrückenden, mineralischen Abdichtungsschlämme (MDS), mind. zwei Arbeitsgänge, im Streich- oder Spachtelverfahren auftragen. Schutzlage erforderlich (in gesonderter Position).
Untergrund  : Beton, Putz, Altanstrich
Abdichtung  : mineralische Abdichtungsschlämme (MDS), flexibel
Arbeitsgänge  : min. 2
Wassereinwirkungsklasse  :  W4-E
Rissüberbrückungsklasse  : RÜ1-E
Raumnutzungsklasse  : RN1-E und RN2-E
Rissklasse  :  R1-E
Trockenschichtdicke  :  min 2 mm, pro Arbeitsgang
Verarbeitung  : frisch in frisch
Einbauhöhe  :  gesamt 30 cm, davon 10 cm
  über Oberkante Kiesstreifen
Bauteil  : Sockel
Einbauort  : Giebelseite und Eckbereiche
Menge: 12,000 m

**04.13 Anarbeiten an angrenzende Bauteile**
Anarbeiten der Putzflächen / -ergänzungen an angrenzende Bauteile.
Menge: 11,000 m

**04.14 Anarbeiten an vorhandene Putzfläche**
Anarbeiten des neuen Oberputz / -ergänzungen an bestehende Putzfläche. Oberfläche entsprechend bestehender Struktur angleichen und ansatzfrei verreiben und filzen.
Sockelhöhe: bis ca. 90 cm
Abrechnung nach Stück Anarbeitung
Menge: 2,000 St

### Gewerk 05 Dachuntersicht

**05.1 Überholungsbeschichtung, Holzbekleidung, Kunstharzbesch. erneuern, Außenfl.**
Kunstharzbeschichtung auf Außenbekleidung aus Holz, wie Ort- und Traufverkleidung, Außenschalung u.ä., deckend, wie folgt erneuern:
-  Reinigen, Anlaugen und Nachwaschen
-  Spachteln und Schleifen per Hand
-  Grundbeschichtung
-  Zwischenbeschichtung
-  Schlussbeschichtung

einschl. Zulage für Kleinflächen. Aufgrund der bestehenden Ortgangdeckung ist nur eine händische Bearbeitung möglich.

Farbe:  analog Fassadenfarbe, hell,
  nach Bemusterung
Ansichtsbreite Ortgang: 5 cm

Abrechnung nach Meter Ortgang

Bild Ortgang:
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Menge: 13,500 m

### Gewerk 06 Klempnerarbeiten

**06.1 Fallrohr der Dachentwässerung demontieren**
Fallrohr der Dachentwässerung einschl. Standrohre,
vor den Malerarbeiten demontieren und seitlich Lagern.
Nach Beendigung der Malerarbeiten
Fallrohr einschl. Standrohre montieren bis NW 150.
Menge: 19,500 m

**06.2 Dachentwässerung provisorisch, Flexrohr**
Provisorische Dachentwässerung während Bauarbeiten,
mit flexiblem Fallrohr, einschl. notwendiger Anschlüsse an
vorhandene Dachrinnen und Fallrohre, bzw. mit Einleitung
vorh. Entwässerungsleitung inkl. Vorhaltung und Abbau
nach Ende der Arbeiten.
Durchmesser:  100 - 150 mm
Material:  Kunststofffolierohr
Menge: 19,500 m

### Gewerk 07 Dokumentation und Stundenlohnarbeiten

#### Titel 07.01 Dokumentation

**07.01.1 Dokumentation der verwendeten Erzeugnisse**
*** Pauschalposition
Dokumentation sämtlicher verwendeter Erzeugnisse, die dieser Leistungsbeschreibung zugrunde liegen in Form von:

1. Technische-Produktinformation
2. Sicherheits-Datenblätter
3. Prüfzeugnisse
4. Fachbauleitererklärung
5. Fachunternehmererklärung
eischl. Inhaltsverzeichnis
Menge: 1,000 psch

#### Titel 07.02 Stundenlohnarbeiten

**07.02.1 Stundensatz Meister**
*** Bedarfsposition mit GB
Stundenlohnarbeiten eines Meisters/ Vorarbeiters für nicht vorhersehbare Arbeiten.
Stundenlohnarbeiten dürfen nur auf besondere Anordnung der Bauleitung ausgeführt werden.
Stoffe oder Bauteile werden, wenn nicht anders vereinbart, nach den zur Zeit der Lieferung gültigen Marktpreisen des Handels berechnet.
Die Stunden- und Materialnachweise sind täglich der Bauleitung zur Anerkenntnis vorzulegen.
Stundenlöhne (Verrechnungslöhne) einschl. Lohnnebenkosten, Unternehmerzuschlag, Handwerkszeug, Kleingerät und dergleichen.
Menge: 1,000 h

**07.02.2 Stundensatz Fachwerker**
*** Bedarfsposition mit GB
Stundenlohnarbeiten eines Fachwerkers/ Facharbeiters für nicht vorhersehbare Arbeiten.
Stundenlohnarbeiten dürfen nur auf besondere Anordnung der Bauleitung ausgeführt werden.
Stoffe oder Bauteile werden, wenn nicht anders vereinbart, nach den zur Zeit der Lieferung gültigen Marktpreisen des Handels berechnet.
Die Stunden- und Materialnachweise sind täglich der Bauleitung zur Anerkenntnis vorzulegen.
Stundenlöhne (Verrechnungslöhne) einschl. Lohnnebenkosten, Unternehmerzuschlag, Handwerkszeug, Kleingerät und dergleichen.
Menge: 3,000 h

**07.02.3 Stundensatz Helfer**
*** Bedarfsposition mit GB
Stundenlohnarbeiten eines Helfers für nicht vorhersehbare Arbeiten.
Stundenlohnarbeiten dürfen nur auf besondere Anordnung der Bauleitung ausgeführt werden.
Stoffe oder Bauteile werden, wenn nicht anders vereinbart, nach den zur Zeit der Lieferung gültigen Marktpreisen des Handels berechnet.
Die Stunden- und Materialnachweise sind täglich der Bauleitung zur Anerkenntnis vorzulegen.
Stundenlöhne (Verrechnungslöhne) einschl. Lohnnebenkosten, Unternehmerzuschlag, Handwerkszeug, Kleingerät und dergleichen.
Menge: 5,000 h
